# Wilhelm-Hittorf-Gymnasium
Angebotsaufforderung (GAEB DA XML 3.0, DA83)
Projekt: 623
Währung: EUR
Auftraggeber: Stadt Münster, Der Oberbürgermeister, Amt für Immobilienmanagement, Albersloher Weg 33, 48155 Münster
Erstellt mit: GXML Toolbox V3.3 R20230829, iTWO_64 V24.0.796, 03.11.2025

## Baubeschreibung
Baubeschreibung

Es handelt sich um die Einrichtung eines Schulkiosk am Hittorf Gymnasium in Münster.
Im Kiosk sollen frische Brötchen, Getränke, sowie Snacks verkauft werden

Die Kücheneinrichtung besteht aus Anlagen und Geräten zur gewerblichen Nutzung in Großküchen.
Im wesentlichen sind dies Heißluftdämpfer, Geschirrspülmaschine, Speisenausgabeanlage,
CNS Tisch- und Schrankanlagen.

## Ausführungsfristen
Ausführungsfristen

Mit der Werkplanung ist unmittelbar nach Auftragserteilung zu beginnen.
Die prüffähigen Pläne sind 3 Wochen nach Auftragserteilung zur Freigabe
vorzulegen.

Ein verantwortlicher deutschsprachiger Projektleiter ist zu benennen.

Nach Auftragserteilung ist der Auftragnehmer zur Teilnahme an regelmäßigen
(14-tägigen) Baubesprechungen verpflichtet.

## Vorbemerkung
Technische Vorbemerkungen zum Leistungsverzeichnis

Gerätebeschreibungen

Folgende Angaben sind gültig, wenn in den Einzelspezifikationen nicht ausdrücklich anderes verlangt wird.

Die Maßangaben sind Mindestanforderungen.

1. 0  Werkstoffangaben

Alle Geräte sind in Chromnickelstahl 18/10,
Werkstoff Nr.  DIN  1.4301, auszuführen

Koch- und Bratgeräte
Abdeckung  1,5 mm
Verkleidungen  1,25 mm
Innenkessel  2,5 mm
  (CrNiMo  Ti ; 1.4404)
Außenkessel  2,5 mm
Geräterahmen  4,0 - 5,0 mm

Spülen  1,0 - 1,2 mm
Arbeitsflächen  1,5 mm
Wandborde  1,5 mm
Zwischenborde  1,25 mm
Schrankkorpus  1,25 mm
Tablettrutsche  1,5  mm
Abzugshauben  1,25 mm
Gerätesockel  1,25 mm
Untergestelle  40/40/1,25 mm
Türen und Blenden  1,25 mm
Borde, Rostevon Rohrgestellen1,5 mm

Alle sichtbaren Flächen sind mit Bürstenschliff
Korn 180 - 240 herzustellen.

Rollen in rostfreier Ausführung gemäß DIN 18867,
Teil 8; Raddurchmesser 125mm.
Rollenausstattung gemäß  Einzelspezifikationen.

1.1 Normung

Grundsätzlich sind alle nachstehend aufgeführten Geräte
entsprechend der einheitlichen Gastronorm auszuführen.

Rechteckkochkessel, Brat- und Backöfen,
Heißluft-Kombinationsgeräte,
Speisenausgabebecken, sowie Transportgeräte,
Hordenwagen, Schubladen, Norm-Unterschränke,
Kühlschränke und Kühltische.

2. 0  Verarbeitung

2. 1  Schweißnähte
Schweißnähte  frei von Verfärbungen und  entzundert.
Bei sichtbaren Schweißnähten ist die Oberfläche  glatt,
ohne Hohl- oder poröse Stellen auszuführen und so zu
verschleifen, dass kein Übergang sichtbar ist.
Spülbecken sind fugenlos einzuschweißen, so dass eine
einheitliche Oberfläche entsteht.

Baunähte sind zu verschweißen und so zu verschleifen,
dass die Oberfläche dem allgemeinen Bürstenschliff
angepaßt ist.

2. 2  Oberflächen

Alle Oberflächen glatt; sichtbare Teile, wie Abdeckungen,
Türen, Wandborde, Korpusaußenseiten sind mit
einheitlichem Schliff ( Korn 220 )zu versehen.
Alle Tischplatten in Längsrichtung geschliffen.
Korpus waagrecht geschliffen.
Alle Ab- und Aufkantungen verschweißt und verschliffen,
so dass ein homogenes Gesamtbild entsteht.

2. 3  Rohre

Die Rohre in Chromnickelstahl 18/10,
Werkstoff- Nr. 1. 4301, ausgeführt,
längsgeschweißt  und geschliffen ( Korn 220 ).
Rundrohre  mit Durchmesser 25 mm, 30 mm oder 40 mm,
gemäß Einzelspezifikationen.
Biegungen ohne Querschnittsveränderung; Radien in der
neutralen Faser:

Rohr Durchmesser 25:  62,5 mm
Rohr Durchmesser 30:  75 mm
Rohr Durchmesser 40:  100 mm

Quadratrohre 25/25/1,25 mm oder 40/40/1,25 mm.

Die Rohrenden verschweißt, oder mit CN- oder PVC -
Kappen verschlossen,
gemäß Angabe in den Einzelspezifikationen.

3. 0  Abdeckungen, Spülen

3. 1  Abdeckungen im Küchenbereich

Abdeckungen glatt, aus 1,5 mm dickem
Chromnickelstahl 18/10, matt, geschliffen ( Korn 220 ).
Schliff in Längsrichtung. Die Ecknähte an den Auf- und
Abkantungen sauber verschweißt und verschliffen.
Abkantung an freistehenden Seiten 50 mm, vorn mit
Tropfnase und CNS-Verblendung bis zum Korpus.
Aufkantung an wandanliegenden Seiten 50 mm, inkl.
Anschraubzarge.
Unterseite mit CN-Profilen verstärkt. Die Profile mit der
Abdeckung verschraubt und abgedichtet. Zwischen den
Profilen sind Antidröhnplatten aufzukleben.
Bei Tischanlagen mit entsprechender Länge sind
Baunähte (Schweißnähte) vorzusehen.
Von unten sichtbare Tischplatten sind mit
CN-Blech abzudecken.

3. 2  Spülen

Materialstärke gemäß Punkt 1.0.
Abkantungen und Aufkantungen wie unter Punkt 3. 1
beschrieben.
Die Spülenabdeckung ist mit einem umlaufenden Wulstrand,
welcher die Spüle und die Abtropffläche umfasst, zu versehen.

Die Abtropffläche profiliert. Die Unterseite, sowie die vordere
Längsseite mit CN- Profilen verstärkt.Becken tiefgezogen,
innen gebürstet, mit großen Radien und zur restlosen
Entleerung mit Gefälle zum Auslauf. Becken nahtlos
eingeschweißt, unten mit Antidröhnmaterial beschichtet.

Becken mit einer Wasseroberfläche bis zu 2000 cm²
erhalten  ½ "-Einloch-Standmischbatterien mit Schwenkauslauf,
darüber  ¾ " - Zweiloch-Standmisch-batterien mit Schwenkauslauf.
Wandbatterien sind bauseitige Leistung, wenn in den
Einzelspezifikationen nichts anderes angegeben ist.

4. 0  Schränke

gemäß DIN 18860.Schrankkorpus in stabiler Ausführung
aus CN 18/10 (Werkstoff Nr. 1.4301). Schrank bestehend
aus Boden, Rückwand und Seitenwänden.
Der Boden ist mit Profilen verstärkt.
Materialdicken siehe Punkt 1.0.
Außen- und Innenseiten geschliffen (Korn 220).
Der Boden glatt, mit Verstärkungsprofilen versehen. Die
Geräteaußenseiten sind doppelwandig und glatt auszuführen.
Korpusoberseite zur Abdeckung hin mit CNS abgedeckt.

Schränke, die zwischen zwei Wände gestellt werden,
erhalten beidseitig eine ca. 25 mm lange Paßblende.
Die Tischplatte paßgenau von Wand zu Wand.

Die Schränke sind, wenn in den Einzelspezifikationen angegeben,
mit einem Zwischenbord auszustatten.Das Zwischenbord glatt
(geschliffen, Korn 220), aus  CNS 18/10, allseitig  abgekantet,
mind. 3-fach in der Höhe verstellbar auf Gewinde-Bolzen aus
CNS-Rundmaterial.
Die Schränke sind offen oder geschlossen auszuführen,
gemäß Angabe inden Einzelspezifikationen.

Flügeltüren  siehe Punkt 4. 2.
Schiebetüren siehe Punkt 4. 3.
Schubladen  siehe Punkt 4. 4.
Kippbehälter siehe Punkt 4. 5.
Die Schränke auf Füßen (siehe Punkt 4.6), bauseitigem Sockel
(siehe Punkt 4.7) oder CN-Sockel (siehe Punkt 4.) aufgestellt.

4. 1  Zwischenborde

Zwischenborde sind allseitig 40 mm ab- und 12 mm einzukanten
und sind auf  der Vorderseite zur Vermeidung von Verletzungen
mit einem Gegenprofil auszustatten.

Alle Borde mit Profilen verstärkt, höhenverstellbar.

4. 2  Flügeltüren

Flügeltüren, doppelwandig, 20 mm dick, mit flächenbündiger,
senkrecht angekanteter Griffleiste, oben mit Kunststoffprofil
geschlossen. Die Türen sind fluchtend und ohne Überlappung
zu fertigen und mit CN-Scharnieren anzuschlagen.
Scharniere mit außen liegendem Drehpunkt; Öffnungswinkel
180°.Türen innen mit stabilisierendem Dämmmaterial gefüllt.
Türen mit Magnetverschluss. Scharniere stabil und wartungsfrei.

4. 3  Schiebetüren

Schiebetüren doppelwandig, 20 mm dick, mit flächenbündiger,
senkrecht angekanteter Griffleiste. Die Türen oben aufgehängt
und  auf 2 kugelgelagerten höhenjustierbaren Kunststoffrollen in
einem CNS- Profil laufend. Türen unten unsichtbar in einem
U-förmigen  Kunststoffhalter so geführt, dass der Schrankboden
im offenen Türbereich absolut glatt ist.
Türen innen mit stabilisierendem Dämmmaterial gefüllt.

4. 4  Schubladen/ Schubladenblöcke
Schubladen geeignet zum Einhängen von Gastronorm-Behältern.
Alle Oberkanten sind nach außen zu kanten; Löt- oder anderes
Material zum Ausfüllen von Ecken wird nicht anerkannt.
Das Schubladendoppel mit dem Innenteil so verbunden, dass
außen keine Schrauben oder Nieten sichtbar sind.Der Griff
ist als waagrecht angekantete Griffleiste auszuführen.Die Schubladen
sind mit CNS-Teleskopauszügen, welche so konstruiert sein müssen,
dass ein unbeabsichtigtes Herausziehen unmöglich ist, die Schublade
bei Bedarf jedoch ganz ausgehängt werden kann. Schublade vorgesehen
für GN- Behälter Größe 1/1 oder 2/1, gemäß Angabe in den
Einzelspezifikationen.

Schubladenblöcke mit 4 Schubladen sind für 100 mm tiefe
GN- Behältervorzusehen.
Schubladenblöcke mit 3 Schubladen sind oben mit 2 Schubladen
für 100 mm tiefe GN-Behälter, unten mit 1 Schublade für 200 mm
tiefe GN- Behälter auszustatten.

4. 5  Kippbehälter

Kippbehälter bestehend aus einer doppelwandigen Blende, oben mit
waagrecht angekanteter Griffleiste, unten mit Bügelgriff.
An der Blende angepunkteter Abfallbehälter, in  geöffnetem Zustand
arretierend. Blende komplett mit Abfallbehälter herausnehmbar.

4. 6  Füße
Sollen Schränke mit Füßen ausgerüstet werden, sind diese aus
CNS-Quadratrohr 40/40 mm, mit stabiler Halteplatte und
Kunststoff-Fußstollen, verstellbar +/- 15 mm, zu  fertigen.
Die Füße sind mit den Bodenprofilen der Schrankkorpusse zu
verschrauben bzw.  zu verschweißen.

4. 7  Bauseitige Sockel

Sollen Schränke auf einem bauseitigen Sockel aufgestellt werden,
sind die Schrankböden unten bis zum bauseitigen Sockel mit CNS
zu schließen.

4. 8  Sockel aus CNS

Sockel aus Chromnickelstahl sind bei Einzelgeräten umlaufend,
bei aneinandergereihten Geräten ist die vordere Blende durchgehend
zu montieren.
Materialstärke siehe Punkt 1.0.
Werden unter den Geräten Leitungen verlegt, muss die Sockelblende
abnehmbar sein, d.h. die Geräte auf Füßen stehend; die Sockelblende
mit Blechschrauben an den Füßen befestigt. Füße siehe Punkt 4. 6.

Feste CNS-Sockel sind gegen den bauseitigen Fertigfußboden mit
dauerelastischem (silikonfreiem) Material abzudichten.

5. 0  Rohrgestelle

Rohrgestelle für Tische mit offenem Unterbau oder Spülen sind aus
Vierkantrohr gemäß Punkt 1.0 herzustellen. Die Fußenden sind mit
Kunststoff- Fußstollen, welche in der Höhe um +/- 15 mm verstellbar
sind, auszustatten. Die Gestellfüße sind im unteren Bereich mit
Rohrstreben aus Vierkantrohr 40/40 mm zu verbinden (offenes
Rohrgestell), oder es ist ein Bord (siehe Punkt 5.1) oder ein Rost
(siehe  Punkt 5.2) einzuschweißen, gemäß Angabe in den
Einzelspezifikationen.

Wenn in den Einzelspezifikationen angegeben, ist das Rohrgestell
mit in Segmenten herausnehmbarem Rost ( siehe Punkt 5.3 ) bzw.
mit Beckenblende (siehe Punkt 5.4) auszustatten. Rohrstreben
und Gestellfüße längsgeschweißt.

5.1  Eingeschweißte Borde

Borde allseitig 50 mm ab- und ca. 20 mm eingekantet, mit
entsprechenden Ausklinkungen zum außenbündigen Verschweißen
mit dem Rohrgestell.

5.2 Eingeschweißte Roste

Roste längsseitig 50 mm abgekantet und ca. 20 mm eingekantet,
bestehend aus einem umlaufenden, 50 mm breiten CNS- Profil;
dazwischen quer eingeschweißtStege aus CNS-Profilen,
ca. 40 mm breit,  beidseitig 15 mm abgekantet. Abstand
zwischen den Querstegen ca. 60 mm.

5.3  Herausnehmbare Roste

Herausnehmbare Roste in Elementen, max. 500 mm lang, gefertigt,
Ausführung  wie unter Punkt 5.2 beschrieben, jedoch Längsprofile
55 mm breit, beidseitig 15 mm abgekantet. Rostelemente zum
Einlegen in die in
Längsrichtung laufenden Rohrstreben eines offenen Rohrgestells.

5.4  Beckenblenden

Beckenblenden unter die Abdeckung zwischen die Rohrgestellfüße
geschweißt.
Wenn in den Einzelspezifikationen angegeben, ist auch an den
Stirnseiten eine Beckenblende zu montieren.
Die Höhe so ausgelegt, dass das entsprechende Becken komplett a
bgedeckt ist.

6. 0  Wandborde, Wandhängeschränke

6. 1  Wandborde

Wandborde aus CNS 18/10, 3-seitig 40 mm ab- und 12 mm
eingekantet, hinten 40 mm gerade hochgekantet. Materialstärke
siehe Punkt 1. 0.Die Borde sind auf Konsolen in ausreichender
Anzahl zu montieren, welche direkt an der bauseitigen Wand zu
befestigen sind oder verstellbar in Schlitzschienen einzuhängen
sind, gemäß  Angabe in den Einzelspezifikationen.

6. 2  Wandhängeschränke

Schränke in stabiler, selbsttragender Ausführung aus CNS 18/10,
bestehend aus 2 Seitenwänden, Rückwand und doppelwandigem
Boden. Aufhängeleiste für Wandmontage lose beigelegt;
Materialdicke 1,0 mm. Sichtbare Außenseiten geschliffen.
Schränke innen blank. Die Schränke sind offen oder
geschlossen auszuführen, gemäß Angabe in den Einzelspezifikationen.

Flügeltüren siehe Punkt 4. 2; Schiebetüren siehe Punkt 4. 3.
Die Schränke sind, wenn in den Einzelspezifikationen angegeben,
mit einem Zwischenbord auszustatten;
Zwischenbord siehe Punkt 4. 1

7. 0  Kühlgeräte

Kühlgeräte müssen allseitig isoliert sein, d.h. mit FCKW- freiem
Polyurethanschaum in ausreichender Stärke ausgeschäumt sein.
Jedes Gerät ist mit einem von außen sicht- und schaltbaren
Temperaturregler- und anzeige auszustatten. Verdampfer sind
grundsätzlich mit einem Ventilator für Umluft auszustatten;
Tauwasseranschluss an bauseitigen Ablauf oder
Tauwasserverdunstung,gemäß Angabe in den Einzelspezifikationen.

Schaltbereich der Thermostate:
Kühlschrank Normalkühlung+ 2 bis + 25 ° C
Kühlschrank Tiefkühlung - 10 bis - 25 ° C
Kühlvitrinen  + 6 bis + 12 ° C
Kältemittel Normalkühlung: R 513 a
Kältemittel Tiefkühlung  R 449 a

Alle Türen und Schubladen von Kühlgeräten abschließbar, mit
auswechselbarem Magnetdichtungsrahmen.

Die Kühlgeräte ausgestattet mit:

Kühlschränke Normalkühlung: Thermostat mit Digitalanzeige
  Ein-/ Ausschalter
  Verdampfer
  Ventilator
  Tauwasserablauf

Kühlwannen:  Thermostat ohne Anzeige
  Ein-/ Ausschalter
  Tauwasserablauf

Kühlvitrinen:  Thermostat mit Digitalanzeige
  Ein-/ Ausschalter
  Verdampfer
  Ventilator
  Schalter für Beleuchtung
  Tauwasserablauf

Tiefkühlwannen :  Thermostat mit Digitalanzeige
  Ein-/ Ausschalter
  Tauwasserablauf

Tiefkühlschränke:  Thermostat mit Digitalanzeige
  digitale Temperaturanzeige
  Störmeldeleuchte rot
  Ein-/Ausschalter
  Tauwasserablauf

7. 1  Kühlschränke

Kühlschränke 3- seitig geschlossen, mit Boden. Schrankkorpus
und Flügeltüren/Schubladen in doppelwandiger Bauweise aus
CNS 18/10,mit FCKW freiem PU- Schaum ausgeschäumt.

Griffe von Schubladen sind als waagrecht angekantete, von Türen
als senkrecht angekantete Griffleisten auszuführen. Türscharniere
stabil und wartungsfrei.

Der Kühlraum ausgestattet:

- bei Flügeltüren: mit 2 Paar höhenverstellbaren Auflageschienen
für Gastronormbehälter bzw. Roste pro Fach. Roste aus CN; Größe
und Anzahl pro Fach gemäß Angabe in den Einzelspezifikationen.
Die Stellschienen für die Auflageschienen fest eingebaut.

- bei Kühlschubladen: gemäß Einzelspezifikationen.

- bei Tiefkühlschränken mit Rahmenheizung für die Türen.

Kühlschränke vorgesehen für GN 1/1 oder 2/1, gemäß Angabe
in den Einzelspezifikationen.

8. 0  Wärmeschränke

Schränke in stabiler, selbsttragender Ausführung, aus CNS 18/10,
bestehend aus Boden, Deckel, Rückwand und Seitenwänden,
doppelwandig,isoliert.Schiebe- bzw. Flügeltüren ebenfalls isoliert.
Boden mit Profilen verstärkt; Materialdicken siehe Punkt 1.0.
Sichtbare Außenseiten geschliffen.
Im Innenraum ein Zwischenbord, glatt, mit Profilen verstärkt,
höhenverstellbar.
Das Installationsfach 200 mm lang, durch eine Zwischenwand vom
Wärmefach getrennt.
Im Installationsfach eingebaut Umluftgebläse mit  Heizung.
An der Frontseite eine abschraubbare CN- Blende mit vertieft
eingebautem thermostatischem Regler 30 ° bis 110 ° C  und
beleuchtetem Ein-/Ausschalter.
Ausführung Zwischenbord siehe Punkt 4.1;
Ausführung Flügeltüren siehe Punkt 4.2;
Ausführung Schiebetüren siehe Punkt 4.3.

9. 0 Elektroinstallation/ Wirkungsgrad

9. 1  Elektro- Heizelemente

Geräte, welche elektrisch beheizt werden, sind mit Heizelementen
mit ausreichender Heizleistung  auszustatten. Bei trocken beheizten
Geräten ist das Heizelement direkt unter den Boden zu installieren
und mit einer Kontaktfläche für gleichmäßige Wärmeverteilung zu
versehen.
Bei nass beheizten Geräten  dto. Jedes Gerät ist mit
thermostatischem Regler, sowie beleuchtetem Ein-/ Ausschalter
auszustatten. Alle Verdrahtungen sind ordnungsgemäß nach den
VDE- Vorschriften zu verlegen. Es sind nur bewährte Markenfabrikate
einzubauen, die den Anforderungen des gewerblichen Küchenbetriebs
gerecht werden.

9. 2  Leitungsführung

Die Geräte sind steckerfertig bzw. intern bis zu einem
Anschlußklemmkasten zu verdrahten.

Ein Anschluss pro Gerät. Kabeleinführungen sind mit Verschraubungen
 und Zugentlastung zu installieren.

Geräte zum Anschluss an baus. Einzelanschlußkabel bzw. baus.
Steckdose.

9. 3  Wärmeisolierung/Wirkungsgrad

Um die Belastung der Klimaanlage so gering wie möglich zu halten,
sind Geräte auszuwählen, bzw. Maßnahmen zu treffen, die einen
hohen Wirkungsgrad gewährleisten.

10.0  Sonstiges

10.1  Inbetriebnahme, Funktionsnachweis

Die Inbetriebnahme der Geräte kann u.U. zu einem von der Montage
abweichenden Termin stattfinden und ist in die Einheitspreise einzukalkulieren.

10.2  Anschlußarbeiten

Das Anschließen der Geräte an die bauseitig zur Verfügung gestellten
Medienanschlusspunkte erfolgt durch den Auftragnehmer.

10.3  Dauerelastische Verfugung
Die im Lieferumfang des Auftragnehmer befindlichen Anlagen sind
nach Anweisung der Bauleitung mit dauerelastischer Verfugung zur Wand
abzudichten. Notwendige Stoßfugen an Arbeitsplatten o.ä. sind
ebenfalls fachgerecht zu verfugen

## Küchentechnik
Datum: 03.11.2025

### Abschnitt 1 Küchentechnik

#### Titel 1.1 Küchentechnik - feste Einbauten

**1.1.10 Handwasch-Ausgussbecken-Kombination sensorgesteuert und wandhängend Abm.: 500 x 700 x 570 mm (Zg.Pos. 1.01)**
Abmessungen:

Länge:  500 mm
Breite:  700 mm
Höhe:  570 mm

Beckengröße:
Länge:  340 mm
Breite:  240 mm
Höhe:  150 mm

Länge:  370 mm
Breite:  340 mm
Höhe:  150 mm

Technische Daten:

Werkstoff:  CNS 18/10
Werkstoff-Nr.:  1.4301

Elektr.Anschlusswert:  230V/ 50HZ

Ausführung:

Handwasch- und Ausgussbecken sind aus platzsparenden
Gründen übereinander angeordnet. Bestehend aus einer
kompakten, selbsttragenden Bauweise.

Mittels integrierten Konsolen mit Schlüssellochbefestigung wandhängend montierbar.

Beide Becken sind mit dreiseitigen CNS-Blenden
versehen, wobei die schräg angeordnete Verkleidung
des Waschbeckens abnehmbar ist. Die Becken sind im
Einstückverfahren tiefgezogen und naht- und fugenlos in
die Abdeckung eingeschweißt. Die Abdeckungen sind
dreiseitig 50 mm abgekantet. Das Handwaschbecken ist
hinten 50 mm aufgekantet mit Umschlag nach außen.
Das Ausgussbecken ist umlaufend mit einem erhöhten
Profilrand (Schwallrand) versehen.

Die Handwasch-Ausgussbecken-Kombination ist mit Stopfen-Überlaufventilen 1 1/2" und mit einem Auflagerost aus stabilem Kunststoff (Material: ASA) ausgestattet.
Das Handwaschbecken ist mit einer berührungslosen
Armatur 1/2" versehen. Die Temperatur ist mittels
seitlich angeordnetem Hebel individuell von kalt bis
warm einstellbar. Sobald die Hände unter die Armatur
gehalten werden, fließt automatisch das Wasser in der
vorgewählten Temperatur, bei Wegziehen stoppt der
Wasserfluss automatisch. Der Trafo wird im Unterbereich
mit Netzanschluss von 230 V/ 50 HZ und entsprechendem Anschlusskabel eingebaut.
Die manuell regelbare Einhebel-Mischbatterie 1/2" für
das Ausgussbecken ist ebenfalls zur Montage auf dem
Handwaschbecken vorgesehen.

Liefern und fachgerecht montieren.

Hersteller: '....................................................' vom Bieter einzutragen

Typ: '....................................................' vom Bieter einzutragen
Menge: 1,000 St
DIN 276/2008: 471

**1.1.20 Seifen- und Desinfektionsmittelspender Abm.: ca. 93 x 197 x 302mm**
Seifen- und Desinfektionsmittelspender
1000 ml aus hochwertigem Edelstahl in
hygienischer Bauweise zur Wandmontage.
Stabile Konstruktion aus matt geschliffenem
Gehäuse und Rückwand aus Edelstahl.
Gehäuse mit optischer Füllstandskontrolle
sowie mit Kunststoff-Leerflasche zur freien
Befüllung mit Flüssigseife, Waschlotion
oder Desinfektionsmittel. An der Oberseite
bügelförmiger Dosierhebel zur besonders
hygienischen Bedienung per Ellenbogen
ohne Handkontakt.

Liefern und fachgerecht montieren.

Hersteller: '....................................................' vom Bieter einzutragen

Typ: '....................................................' vom Bieter einzutragen
Menge: 2,000 St
DIN 276/2008: 471

**1.1.30 Handtuchspender mit Schloss Abm.: ca. 300 x 126 x 308 mm**
Handtuchspender aus hochwertigem Edelstahl in
hygienischer Bauweise zur Wandmontage.
Stabile Konstruktion aus matt geschliffenem Gehäuse
und Rückwand aus Edelstahl. Abschließbares Gehäuse
mit optischer Füllstandskontrolle für gefaltete
Papierhandtücher. Frontseite zur Befüllung um ca.
50° abklappbar.

Liefern und fachgerecht montieren.

Hersteller: '....................................................' vom Bieter einzutragen

Typ: '....................................................' vom Bieter einzutragen
Menge: 1,000 St
DIN 276/2008: 471

**1.1.40 Spültisch mit 1 Becken und Abtropffläche Abm.: 1.200 x 700 x 900 mm (Zg.Pos. 1.04)**
Spültisch aus Chromnickelstahl, Werkstoff-Nr. 1.4301,
matt geschliffen. Hintere Aufkantung 50 mm hoch.
Abkantung an freistehenden Seiten 50 mm. Der Unterbau
offen, verwindungssteife und stabile Konstruktion aus
Vierkantrohr 40 x 40 mm mit Ablageboden. Oben 3-seitige
Beckenblende bis zur Beckenunterkante. In der
Spülenabdeckung links ein fugenlos eingeschweißtes
Spülbecken 500 x 500 x 300 mm mit Standrohrventil R 1
½" und mess.-verchromter Mischbatterie 3/4" mit
Schwenkauslauf. links eine Abtropffläche.

Der Unterbau ist geeignet zur Aufnahme der unter
Pos. 01.01.0050 beschriebenen Geschirrspülmaschine.

Liefern und fachgerecht montieren.

Hersteller: '....................................................' vom Bieter einzutragen

Typ: '....................................................' vom Bieter einzutragen
Menge: 1,000 St
DIN 276/2008: 471

**1.1.50 Untertisch-Geschirrspülmaschine, Frontlader Abm.: ca. 600 x 600 x 850mm (Zg.Pos. 1.05)**
Ausführung
Aufbau und Inneneinrichtung aus CrNi-Stahl 18/10 bzw.
hochwertigen, korrosionsbeständigen Werkstoffen
Tiefgezogener Tank mit reinigungsfreundlichen Rundungen
inkl. integrierten Korbführungen
Doppelwandiger Aufbau
Kombiniertes Dreharmwasch- und Klarspülsystem aus CrNi
CrNi-Tankabdecksieb für grobe Verunreinigungen
Elektronische Spülarm- und Filterüberwachung
(korrekter Sitz bzw. Funktion)
Aktives Laugen-Feinfiltersystem
Vollelektronische Steuerung mit Touch-Bediendisplay
Drucksteigerungspumpe für eine konstante Klarspülmenge
und Klarspültemperatur
Laugenpumpe für Ablaufhöhen bis 700mm
Leckwassersicherung (Bodenwanne)
Kundenspezifische Einstellungen (Laufzeit, Waschdruck,
Temperatur, Dosierung) jederzeit möglich (Service)
Anschluss-Set (Wasser, Abwasser, Elektro)
Rückwandverkleidung CrNi

Allgemeine Merkmale
DIN EN ISO 9001
CE-Zeichen
GS-geprüft
Gemäß den Hygieneanforderungen DIN EN 17735

Bediendisplay aus Sicherheitsglas
Farbgeführtes Bedienkonzept
Programmfortschrittsanzeige
Türgriff mit Funktionsbeleuchtung
Türgriff thermisch entkoppelt
Tür mit Arretier-Funktion
Innenraumbeleuchtung
Automatischer Energiesparmodus
Selbstreinigungsprogramm
Waschkammer Entkalkungsprogramm
Wasch- und Klarspülarme aus CrNi
Versorgungsleitungen der Wasch- und
Klarspülarme aus CrNi
Dosierleitungen aus CrNi
Bluetooth-Schnittstelle
Programmierbare Waschdrücke
Sanftanlauf Laugenpumpe
Laugenpumpen-Laufrad ohne Werkzeug zugänglich
Drucksteigerungspumpe
Freier Auslauf Typ AA gemäß EN1717

Technische Daten

Länge der Maschine:  600 mm
Tiefe der Maschine:  600 mm
Höhe der Maschine:  850 mm

Tankheizung  2,0 kW
Tankinhalt  11 Liter
Boiler  6,0 kW
Klarspülmenge pro Spülgang 2.4 Liter

Tank- und Boilerheizung gegenseitig verriegelt

Waschpumpe
Waschpumpe mit Frequenzumrichter,
Leistung  0,50 kW
Drehstrom  3NPE 400 V 50 Hz
Gesamtanschlusswert:  6,7 kW

Schutzart IP X4

Programmlaufzeiten
Laufzeiten: 90 / 120 / 240 Sekunden

Leistungsmerkmale
Körbe pro Stunde (theoretisch) 40 Körbe/h
Teller pro Stunde  720 Teller/h
Gläser pro Stunde  1440 Gläser/h

Dosiertechnik
Klarspüler-Dosiergerät, ohne Vorratsbehälter
Flüssigreiniger-Dosiergerät, ohne Vorratsbehälter

Umkehrosmoseanlage im Sockel eingebaut

Reinheitsgrad der Entsalzung (Osmosewasserqualität): ca. 98 %
Frischwassertemperatur: min. 1  max.- 35 °C
Leitfähigkeit: 70 - 1.000 µS/cm
Eisen/Chlor: < 0,1 mg/l
Mangan: < 0,04 mg/l
Kaliumpermanganat/Kieselsäure: < 10 mg/l
Gesamtwasserhärte: max. 28° dH
Reinstwasser-Ausbeute(abhängig v. Rohwasser): ca. 50 %
Anschluss-Wert GiO-MODUL: 0,11 kW

Filter 10 µm mit Aktivkohle (in separatem Modul integriert)

Integrierte Abluftwärmerückgewinnung für
Durchschub-Geschirrspülmaschinen

Selbstreinigung
Integrierte Kondensatabführung
Spülprogramm-gesteuertes Anlaufen der Absaugung
Zeitgesteuerter Nachlauf

Korbausstattung
2 St.  Vollkunststoff-Universalkorb
  500 x 500 mm für flache und tiefe
  Teller Tassen, Untertassen
2 St.  Vollkunststoff-Kleinteilekorb
  500 x 500 mm für Kleinteile
  und Besteck
2 St.  Vollkunststoff Besteckkorb
  mit 4 Fächern
1 St.  Tassenkorbeinsatz
2 St.  Gläserkorb (Ausführung nach Absprache
  Nutzer)

Liefern und fachgerecht montieren.

Hersteller: '....................................................' vom Bieter einzutragen

Typ: '....................................................' vom Bieter einzutragen
Menge: 1,000 St
DIN 276/2008: 471

**1.1.60 Wandhängeschrank Abm.: ca. 1.650 x 400 x 650 mm (Zg.Pos. 1.05.1)**
Wandhängeschrank in stabiler, selbsttragender
Ausführung aus Chromnickelstahl, Werkstoff-Nr. 1.4301,
matt geschliffen, bestehend aus 2 Seitenwänden,
Rückwand, obere Abdeckung, Boden und höhenverstellbarem
Zwischenbord.

Bedienseitig mit doppelwandigen Schiebetüren, oben in
CNS-Führungsschienen leicht laufend aufgehängt,
eingearbeitete, senkrechte Griffleisten.

Ausführung gem DIN 18865-9 in HS

Liefern und fachgerecht montieren.

Hersteller: '....................................................' vom Bieter einzutragen

Typ: '....................................................' vom Bieter einzutragen
Menge: 1,000 St
DIN 276/2008: 471

**1.1.70 Arbeitsschrankanlage in L-Form Abm.: ca. 4.900/2.600 x 900/700 x 900mm (Zg.Pos. 1.06)**
Arbeitsschrank aus Chromnickelstahl, Werkstoff-Nr.
1.4301, matt geschliffen. Tischplatte 1,5 mm stark.
Unterseite mit CN-Profilen verstärkt. Aufkantung an
wandanliegenden Seiten 50 mm. Abkantung an
freistehenden Seiten 50 mm und vorn mit Tropfnase und
CNS-Verblendung bis zum Korpus.
Zu den Wandseiten mit Anschraubzarge
ausgestattet. Notwendige Fugen sind zu verschweißen.

In der Tischplatte rechts ein fugenlos vertieft
mit Schwallrand eingeschweißte Spülbecken
Abm.: 400 x 400 x 250mm mit Standrohrventil R 2"
und mess.-verchromter 2-Loch-Mischbatterie 1/2"
mit Schwenkauslauf. DVGW zertifiziert.

Im Bereich der Kasse und der Kühlvitrine
erhält die Tischplatte je eine Kabeldurchführung,
Durchm. ca. 70mm

Unterbau v.R.n.L.:
- geschlossener Schrankraum.
  Frontseitig Flügeltür, doppelwandig mit vertikalen
  Griffleisten. Tür mit 2 Stk. Beschlägen,
  im Endbereich selbstschließend, gedämpft.
  Rückwand ca. 150mm hoch, inkl. Mittelwand zur
  Abdeckung der Medienanschlüsse.
  Ausführung gem DIN 18865-9 in HS
  Länge: ca. 500mm
- Schubladenblock mit 3 untereinander angeordneten
  Rahmenschubladen zur Aufnahme von 2x GN 1/1-100mm
  und 1x GN 1/1-200mm, auf CNS-Teleskopvollauszügen,
  Frontseitig eingearbeitete Griffleisten, Endstücke
  geschlossen um Quetschgefahr auszuschließen.
  Länge: ca. 400mm
  inkl. GN-Behälter Ausstattung
- geschlossener Schrankraum.
  Frontseitig Flügeltüren, doppelwandig mit vertikalen
  Griffleisten. Tür mit 2 Stk. Beschlägen,
  im Endbereich selbstschließend, gedämpft.
  Ausführung gem DIN 18865-9 in HS
  Länge: ca. 1.000mm
- Eckblende ca. 50x50mm
- geschlossener Schrankraum als Kassenplatz
  Frontseitig Flügeltüren, doppelwandig mit vertikalen
  Griffleisten. Tür mit 2 Stk. Beschlägen,
  im Endbereich selbstschließend, gedämpft.
  Oberhalb der Flügeltüren befindet sich eine
  Schublade, abschließbar.
  Ausführung gem DIN 18865-9 in HS
  Länge: ca. 800mm
- geschlossener Schrankraum mit Ablageboden und
  höhenverstellbarem Zwischenboden.
  Frontseitig Schiebetüren, doppelwandig mit vertikalen
  Griffleisten. Türen oben auf Rollenlager gleitend, untere
  Führung aus CNS oder KSt.
  Ausführung gem DIN 18865-9 in HS
  Länge: ca. 1.500mm
- Schubladenblock mit 3 untereinander angeordneten
  Rahmenschubladen zur Aufnahme von 2x GN 1/1-100mm
  und 1x GN 1/1-200mm, auf CNS-Teleskopvollauszügen,
  Frontseitig eingearbeitete Griffleisten, Endstücke
  geschlossen um Quetschgefahr auszuschließen.
  Länge: ca. 400mm
  inkl. GN-Behälter Ausstattung
- geschlossener Schrankraum mit Ablageboden und
  höhenverstellbarem Zwischenboden.
  Frontseitig Schiebetüren, doppelwandig mit vertikalen
  Griffleisten. Türen oben auf Rollenlager gleitend, untere
  Führung aus CNS oder KSt.
  Ausführung gem DIN 18865-9 in HS
  Länge: ca. 1.500mm

Die Anlage zur Aufstellung auf höhenverstellbaren Füßen
H=150mm, inkl. Sockelblende in L-Form, abnehmbar mittels
Magneten.

Liefern und fachgerecht montieren.

Hersteller: '....................................................' vom Bieter einzutragen

Typ: '....................................................' vom Bieter einzutragen
Menge: 1,000 St
DIN 276/2008: 471

**1.1.80 Wandhängeschrank Abm.: ca. 1.650 x 400 x 650 mm (Zg.Pos. 1.07)**
Wandhängeschrank in stabiler, selbsttragender
Ausführung aus Chromnickelstahl, Werkstoff-Nr. 1.4301,
matt geschliffen, bestehend aus 2 Seitenwänden,
Rückwand, obere Abdeckung, Boden und höhenverstellbarem
Zwischenbord.

Bedienseitig mit doppelwandigen Schiebetüren, oben in
CNS-Führungsschienen leicht laufend aufgehängt,
eingearbeitete, senkrechte Griffleisten.

Ausführung gem DIN 18865-9 in HS

Liefern und fachgerecht montieren.

Hersteller: '....................................................' vom Bieter einzutragen

Typ: '....................................................' vom Bieter einzutragen
Menge: 1,000 St
DIN 276/2008: 471

**1.1.90 Aufsatzkühlvitrine 2x GN1/1, steckerfertig Abm.: ca. 1.110 x 510 x 545 mm (Zg.Pos. 1.08)**
- für Take-Away-Kühlprodukte und -Getränkekühlung
- Aufsatzgerät
- 3-seitige Verglasung und Isolierglasfrontscheibe,
  kundenseitig geschlossen, Isolierglas-Seitenteile
- kundenseitig Zuluft / bedienseitig Abluft
- Isolierglas-Schiebetüren (bedienseitig)
- LED-Innenbeleuchtung, splittergeschützt, gesondert schaltbar, 4000 K
- elektronische Steuerung
- Digitalanzeige
- automatische Abtauung, automatische Tauwasserverdunstung
- Maschinenfach links
- Lamellenverdampfer, beschichtet
- Glas-Zwischenbord, höhenverstellbar

Nettoinhalt:  160 Ltr.
Kühlungsart:  Umluftkühlung
Kältemittel:  R-290
Anschlußwert:  230V / 0,17kW
Temperaturbereich:+6° bis +12°C bei 25°C UT

Liefern und fachgerecht montieren.

Hersteller: '....................................................' vom Bieter einzutragen

Typ: '....................................................' vom Bieter einzutragen
Menge: 1,000 St
DIN 276/2008: 471

**1.1.100 Umluft-Gewerbetiefkühlschrank, GN 2/1, steckerfertig Abm.: ca. 720 x 840 x 2.050mm (Zg.Pos. 1.10)**
Abmessungen
Länge:  720 mm
Tiefe:  840 mm
Höhe:  2050 mm

Ausführung
Der Außenkorpus ist komplett aus Chromnickelstahl
 1.4301 (AISI 304), ebenso wie Boden, Rückwand und
Deckblech. Die Sichtseiten sind matt  geschliffen.

Der Innenkorpus in Hygieneausführung mit gerundeten
Ecken und Kanten sowie mit tiefgezogener Bodenwanne,
ist komplett aus Chromnickelstahl 1.4301 (AISI 304).
Kältebrücke frontseitig (ohne sichtbare Chromstahleinlage).

Der Innenraum ist frei von Stell- und Auflageschienen, dadurch einfachste Reinigung und maximale Hygiene. Auf die 23 tiefgezogenen Auflagerippen, sind Roste und GN-Behälter in einem Abstand von 55 mm kippsicher einzuschieben.

Eigenkühlung
Verdampferfreier Innenraum. Der Verdampfer ist im oben aufgebauten Maschinenfach montiert,  dadurch Hygienevorteil und lange Lebensdauer. Die Kältemaschine ist als Compact-Kälteblock mit Abtauung und Tauwasserverdunstung durch Heißgas ausgeführt. Das Aggregat ist mit verbrauchs-optimiertem Kompressor sowie hocheffizienten Lüftern für Verdampfer und Verflüssiger ausgestattet.

Optimale Luftführung über die Geräte-Rückwand. Der Luft-Leit-Kanal ist zu Reinigungszwecken leicht und ohne Werkzeug demontierbar.

Der Compact-Kälteblock ist durch eine klappbare Medienblende für Wartungs- u. Reinigungszwecke leicht zugänglich.

Elektronik-Regler
Der Regler ist mit Ein- und Ausschalter, beleuchtetem 3 Zoll LCD-Display, HACCP-Protokoll-System sowie mit optischem- und akustischem  Alarmsystem für Über- und Untertemperatur, Fühlerfehler, Tür offen etc. ausgestattet. Optional (ohne Mehrpreis) mit RS 485 Schnittstelle.

Über ständigen Abgleich der Tür-Öffnungsfrequenzen sowie der Temperaturveränderungen im Innenraum gibt der elektronische Regler bedarfsgerechte Abtauzyklen und energieoptimierte Kompressor-Laufzeiten vor.

In Phasen, in denen das Kühlmöbel wenig oder nie geöffnet wird, z.B. in der Nacht, an Ruhetagen oder im Urlaub, schaltet sich automatisch der ECO-Modus ein. Im ECO-Modus kann bis zu 30 % Energie gespart werden.

Die flach angebrachte Bedieneinheit entspricht frontseitig IP 54 und ist gegen das Eindringen von Staub und Spritzwasser geschützt.

Isolierung
90 mm FCKW-frei hochdruckgeschäumt. Dadurch optimale Isolation und Energieeffizienz.

Flügeltüre
Die  selbstschließende Flügeltüre arretiert bei Öffnung über 90°, ist doppelwandig, komplett aus Chrom-nickelstahl 1.4301 (AISI 304), FCKW-frei hochdruckgeschäumt und ohne sichtbare Griffleiste. Isolations-stärke 80 mm. Die Innenseite der Tür ist bombiert, dadurch wird der Magnetrahmen verdeckt und der Kälteverlust minimiert.

Füße
Die Füße sind aus Chromnickelstahl 1.4301 (AISI 304), 40 x 40 x 150 mm, verstellbar 10/+30 mm, und für Sockelaufstellung. Die Sockelaufstellung ist ohne zusätzliche Teile realisierbar.

Technische Daten
Kapazität:  23 x GN 2/1
Temperaturbereich:  -15°C bis -22°C
Kälteleistung:  560 Watt -30°C VT/+32°C UT
Anschlusswert:  230 V / 50 Hz / 2,0 A / 450 W
Kältemittel:  R290
Energieverbrauch:  5,5 kWh / 24 h
Energieeffizienzklasse: B

5 Roste GN 2/1 aus Chromnickelstahl 1.4301 (AISI 304)
LED-Beleuchtung

5 Roste GN 2/1 aus Chromnickelstahl 1.4301 (AISI 304)
LED-Beleuchtung

Liefern und fachgerecht montieren.

Hersteller: '....................................................' vom Bieter einzutragen

Typ: '....................................................' vom Bieter einzutragen
Menge: 1,000 St
DIN 276/2008: 471

**1.1.110 Heißluft-Dämpfer 6x 1/1 GN - Elektro Abm.: ca. 850 x 850 x 850 mm (Zg.Pos. 1.11)**
Vernetzbarer Heißluftdämpfer nach DIN 18866
zum automatischen Garen. Elektrisch beheiztes
Tischgerät zur hygienischen flächenbündigen,
rückseitig wandbündigen Aufstellung.

Das Gerät besteht innen und außen aus Edelstahl
DIN 1.4301 und verfügt über einen nahtlosen Innenraum
mit gerundeten Ecken, einer optimierten Luftströmung
und ist gegen Wärmeabstrahlung isoliert.

Elektronischer Sicherheitstemperaturbegrenzer für
Heißluftheizung und Dampfgenerator, sowie integrierte
Lüfterradbremse, eine aktive Hochleistungsentfeuchtung
gewährleistet selbst bei Vollbeschickung ein perfektes
Garergebnis. Integriertes, wartungsfreies
Fettabscheidesystem ohne zusätzlichen Fettfilter.
Dynamische Luftverwirbelung im Garraum durch zwei
unabhängig modulierende und reversierende Lüfterräder
mit 5 Geschwindigkeiten, situationsabhängig angesteuert
und manuell programmierbar.

Das Gerät ist mit einer hinterlüfteten 3-Scheiben-Garraumtür,
davon zwei schwenkbare Innenscheiben mit
wärmereflektierender Spezialbeschichtung sowie mit einer
steckbaren Türdichtung für eine leichte Reinigung und
einen leichten Wechsel der Dichtung ohne Servicetechniker
ausgestattet.
Die Tür ist mit einem Einhand-Türgriff mit Zuschlagsfunktion
versehen. Darüber hinaus ist es mindestens mit einem
10 Zoll TFT-Farbdisplay mit einem kapazitiven Touchscreen
ausgestattet.

Der Garraum verfügt über eine energiesparende,
langlebige LED Beleuchtung, mit automatischer,
akustischer und visueller Signalisierung von Prozessschritten
auf den einzelnen Einschubebenen. Beschickung des
Innenraumes über festes Einhängegestell (Schienenabstand
mind. 68mm) oder durch Hordengestell (mind. 64mm) zur
Aufnahme von 10 Rosten oder Blechen (1/1 GN) im
Längseinschub und für GN-Zubehör möglich.

Siphon zum Abwasseranschluss an Festnetz oder freien
Auslauf. Ein Anschluss an eine Energieoptimierungsanlage
gemäß DIN 18875 ist möglich.

Der oberste Einschub darf die von der BGN geforderte Höhe von
1,60 m nicht überschreiten. Automatische Anpassung an den
Installationsort (Höhe/Siedepunkt) durch Gerätekalibrierung.
2 Jahre Garantie inklusive Teile, Arbeitszeit und Anfahrt.
Folgende oder vergleichbare Deklarationen, Zulassungen und
Prüfzeichen sind gefordert: IPX 5, SVGW/SSIGE, KIWA, CE, EMC,
NSF, HKICert, RED.
Das Gerät ist zum unbeaufsichtigten Betrieb zugelassen.
Das Gerät ist ausgestattet mit den Betriebsarten: Dämpfen,
Heißluft sowie Kombidampf mit freier Regelung der Feuchtigkeit,
Regenerieren, Niedertemperaturgaren, Delta-T-Garen,
Pasteurisieren, Kerntemperaturregelung, Cool-Down, sowie einer
Beschwadungsfunktion mit der Einstellung der Wassermenge in
Millilitern und Einstellung zum Gären von Backwaren.
Einstellbare Garraumtemperatur von +30 °C bis +300 °C.
Geräteausstattung mit einer vollautomatischen, prozentgenauen
Messung, Regelung und Anzeige des Feuchtigkeitsgrades im
Garraum. Zusätzlich anwählbare Wassereinspritzfunktion zum
schnellen Abkühlen des Gerätes.
In 6 Lebensmittelkategorien (Geflügel, Fleisch, Fisch, Eierspeisen
und Nachtisch, Gemüse und Beilagen, sowie Backen) oder 4
traditionellen Garverfahren (Braten, Kochen, Backen, Grillen)
erkennt das Gerät automatisch Größe, Zustand und Menge
des zugegebenen Garguts und wählt automatisch die optimalen
Einstellungen, um das gewünschte Garergebnis schnellstmöglich
zu erreichen. Intelligente Garabläufe die sich auf die Art und den
Ausgangszustand der Lebensmittel einstellen, sowie die
aktuellen Garparameter und die Restzeit anzeigen. Änderung
des gewünschten Garergebnisses während des laufenden
intelligenten Betriebsmodus möglich. Wechsel zu anderen
manuellen oder automatischen Modi während eines laufenden
Programmes. Sekundengenaue Überwachung und Berechnung
des Bräunungsgrades und Anpassung der entsprechenden
Garparameter.
Vorbereitete Speisen können unter Taupunkterkennung und
Regelung des Garraumklimas erwärmt und zu Ende gegart
werden, auch wenn sie bereits auf Tellern angerichtet sind.
Das Gerät verfügt über eine selbstlernende Bedienung, die
sich an das individuelle Nutzerverhalten anpasst.
Akustische Aufforderung und visuelle Anzeige bei notwendigen
Anwendereingriffen.
Eine automatische Startzeitvorwahl mit Datum und Zeit
ist einstellbar. Intelligentes, unterstützendes System zur
Optimierung von Mischbeschickungen nach Garzeit oder
Energieverbrauch in der Produktion und im À-la-carte-Betrieb.
Durch intelligentes Zielzeitgaren ist ein gleichzeitiges Garen
von mehreren Lebensmitteln zur selben Zeit oder alternativ auf
einen gemeinsamen Zielzeitpunkt hin möglich. Im Display wird
angezeigt, welche Lebensmittel gleichzeitig gegart werden können.
Das Gerät ist frei programmierbar (inkl. Bildern, Zubehör und Texte)
mit mindestens 1.000 Garprogrammen. Umfangreiche Suchfunktion
in allen Handbuchinhalten und Rezepten auf dem Gerät,
kontextsensitive Anzeige von Hilfe-Informationen.
Die Dampferzeugung erfolgt drucklos, mittels eines
Frischdampfgenerators mit Selbstreinigungsprogramm sowie
automatischer Entkalkung und Pflege, unabhängig von der
eingestellten Wasserhärte.
Betrieb ohne Wasserenthärtungsanlage und ohne zusätzliches
Entkalken. Getrennte Anschlüsse für Trinkwasser und Weichwasser
sind möglich.
Servicediagnosesystem mit automatischer Anzeige von
Servicemeldungen und Selbsttestfunktion zur aktiven Überprüfung
der Gerätefunktionen.
Das Gerät ist mit einem vollautomatischen,
wasserdruckunabhängigen Reinigungssystem mit mehreren
Reinigungsstufen ausgestattet. Verwendung von phosphor- und
phosphatfreien Feststoffreinigern in Tab-Form zur Arbeitssicherheit.
Das Gerät verfügt über verschiedene Reinigungsprogramme,
auch unbeaufsichtigt über Nacht sowie über eine ultraschnelle
Reinigung in maximal 12 Minuten. Das Gerät erkennt automatisch
den Verschmutzungs- und Verkalkungszustand abhängig von der
bisherigen Art der Nutzung und schlägt daraufhin das effizienteste
Reinigungsprogramm
(Bestes Verhältnis von Entkalker/Reiniger/Wasser/Energie) vor.
Die vorgeschlagenen Reinigungsprogramme können wahlweise
in einem ressourcensparenden Eco-Modus oder zeitsparenden
Standartmodus durchgeführt werden. Integrierte Handbrause mit
Rückholautomatik und umstellbarer Sprüh- und Einzelstrahlfunktion.
HACCP Datenspeicher und Ausgabe über USB.

Technische Spezifikation:
Abm.:  ca. 850 x 850 x 850 mm
Fassungsvermögen: 6 Einschübe 1/1 GN
Temperaturbereich+30°-300°C
Heizleistung Umluftca. 11 kW
Dampfgenerator: ca. 9 kW
Anschlusswert:  ca. 11 kW
Nennspannung  3 NAC 400 V
Wasseranschluss¾ "
Wasserablauf  DN 50

Liefern und fachgerecht montieren.

Hersteller: '....................................................' vom Bieter einzutragen

Typ: '....................................................' vom Bieter einzutragen
Menge: 1,000 St
DIN 276/2008: 471

**1.1.120 Kondensationshaube für Heißluftdämpfer Abm.: ca. 850 x 890 x 310mm (Zg.Pos. 1.12)**
Wrasenkondenstionshaube als System-Aufsatzhaube
für unter Pos. 01.01.0080beschriebenen Heißluft-Dämpfer.

Die Haube bindet zuverlässig entstehende Dämpfe
und leitet diese ab. Ein sep. Aussenluftanschluß
ist nicht notwendig.

Die Funktion der Haube wird automatisch durch den
Heißluft-Dämpfer gesteuert. Automatisches An- und
Nachlaufen beim Öffnen der Gerätetür.

Elt. Anschluß:  230V/ 50Hz

Fabrikat der Planung: Rational, MKN, o.glw.

Liefern und fachgerecht montieren.

Hersteller: '....................................................' vom Bieter einzutragen

Typ: '....................................................' vom Bieter einzutragen
Menge: 1,000 St
DIN 276/2008: 471

**1.1.130 Untergestell für Heißluftdämpfer Abm.: ca. 860 x 700 x 945 mm (Zg.Pos. 1.13)**
Beschreibung
  Standard-Hygieneausführung
  20 Paar geprägte Auflageschienen
  Schienenabstand 65 mm
  Freiraum unterster Einschub bis Bodenblech 57 mm
  Decke, Zwischenboden, tiefgezogene Auflagen
  Höhenverstellbare Füße
  Tiefgezogene Sickenseitenwänden

Material
  CNS 1.4301

Liefern und fachgerecht montieren.

Hersteller: '....................................................' vom Bieter einzutragen

Typ: '....................................................' vom Bieter einzutragen
Menge: 1,000 St
DIN 276/2008: 471

**1.1.140 Umluft-Gewerbekühlschrank, GN 1/1, steckerfertig Abm.: ca. 650 x 590 x 1.900mm (Zg.Pos. 1.14)**
Abmessungen
Länge:  650 mm
Tiefe:  590 mm
Höhe  1.900 mm

Ausführung
Der Korpus ist komplett aus Chromnickelstahl 1.4301 (AISI 304), ebenso wie Boden, Rückwand und Deckblech. Die Sichtseiten sind matt geschliffen.
Der Innenkorpus in Hygieneausführung mit gerundeten Ecken und Kanten sowie mit Bodenwanne, ist komplett aus Chromnickelstahl 1.4301 (AISI 304). Kältebrücke frontseitig (ohne sichtbare Chromstahleinlage). Die Rasterleisten für die Auflageschienen sind zur Reinigung herausnehmbar. Die kippsicheren Auflageschienen für Gastronormbehälter bzw. Roste sind in einem Raster von 54 mm höhenverstellbar.

Eigenkühlung
Der Verdampfer ist mit Umluft, mit automatischer Abtauung und Tauwasserverdunstung durch Heißgas. Im oben angeordneten Maschinenfach ist das Kälte-aggregat verbaut. Dieses ist durch eine klappbare Medienblende für Wartungs- und Reinigungszwecke leicht zugänglich.

Elektronik-Regler
Der Regler ist mit Ein- und Ausschalter, beleuchtetem 3 Zoll LCD-Display, HACCP-Protokoll-System sowie mit optischem- und akustischem  Alarmsystem für Über- und Untertemperatur, Fühlerfehler, Tür offen etc. ausgestattet. Optional (ohne Mehrpreis) mit RS 485 Schnittstelle.

Über ständigen Abgleich der Tür-Öffnungsfrequenzen sowie der Temperaturveränderungen im Innenraum gibt der elektronische Regler bedarfsgerechte Abtauzyklen und energieoptimierte Kompressor-Laufzeiten vor.

In Phasen, in denen das Kühlmöbel wenig oder nie geöffnet wird, z.B. in der Nacht, an Ruhetagen oder im Urlaub, schaltet sich automatisch der ECO-Modus ein. Im ECO-Modus kann bis zu 30 % Energie gespart werden.

Die flach angebrachte Bedieneinheit entspricht frontseitig IP 54 und ist gegen das Eindringen von Staub und Spritzwasser geschützt.

Isolierung
50 mm FCKW-frei hochdruckgeschäumt. Dadurch optimale Isolation und Energie-effizienz.

Flügeltüre
Die  selbstschließende Flügeltüre arretiert bei Öffnung über 90°, ist doppelwandig, komplett aus Chrom-Nickelstahl 1.4301 (AISI 304), FCKW-frei hochdruckgeschäumt und ohne sichtbare Griffleiste. Isolationsstärke 50 mm.

Füße
Die Füße sind aus Chromnickelstahl 1.4301 (AISI 304), 40 x 40 x 150 mm, verstellbar 10/+30 mm. Die Sockelaufstellung ist ohne zusätzliche Teile realisierbar.

Technische Daten
Kapazität:  21 x GN 1/1
Temperaturbereich:  +2°C bis +12°C
Kälteleistung:  360 Watt -10°C VT/+32°C UT
Anschlusswert:  230 V / 50 Hz / 1,6 A / 260 W
Kältemittel:  R290
Energieverbrauch:  1,42 kWh/24 h
Energieeffizienzklasse  C

5 Roste GN 2/1 aus Chromnickelstahl 1.4301 (AISI 304)
LED-Beleuchtung

Liefern und fachgerecht montieren.

Hersteller: '....................................................' vom Bieter einzutragen

Typ: '....................................................' vom Bieter einzutragen
Menge: 1,000 St
DIN 276/2008: 471

#### Titel 1.2 Nebenarbeiten / Stundenlohnarbeiten

*Hinweis: Hinweistext*
1. Grundlage und Durchführung der Stundenlohnarbeiten:
a) Einer Stundenlohnabrechnung wird der bei
Angebotsabgabe verhandelte Verrechnungssatz
zugrundegelegt.
b) Die im Preisverzeichnis abgegebenen Mengensätze
sind unverbindlich.
Vergütet werden nur tatsächlich ausgeführte und
anerkannte Leistungen.
c) Die Ausführung angehängter Stundenlohnarbeiten kann
der Auftragnehmer nicht ablehnen. Ungeeignete
Arbeitskräfte können von AG abgelehnt werden.
d) Die Gestellung und der Betrieb von Kleingeräten und
Werkzeugen sind in die Stundenlohnsätze mit
einzukalkulieren.
e) Kleingeräte sind Geräte, die nicht zum persönlichen
Werkzeug des betreffenden Arbeitnehmers gehören. Zu
den Kleingeräten gehören beispielweise:
Kleinmaschinen, die an die Stromleitung (230 V)
angeschlossen werden können.
Leitern, Transportkarren, Hebebäume, Meßgeräte,
Petromaxlampen, evtl. Handlampen und Gummikabel,
Gummistiefel, Schutzkleidung, Gerüste bis 2 m Höhe.
f) Werkzeuge in diesem Sinne sind: Hämmer, Pickel,
Zangen, Messer, Sägen, Scheren,
Steinbearbeitungswerkzeuge, Bohrer, Feilen,
Brecheisen, die für die Bohrmaschine nötigen Bohrer,
Fräser, Aufreiber, Schleifer, das Schärfen usw.
g) Vorhaltekosten werden nicht berechnet für Geräte,
die zur Baustelleneinrichtung gehören und sich auf der
Baustelle befinden.
h) Vorhaltekosten für Bauhilfsstoffe werden höchstens
bis zur Höhe des Zeitwertes vergütet.
i) Stundenlohnarbeiten werden nur vergütet, wenn sie
vorher vom Auftraggeber ausdrücklich angeordnet sind
und entsprechende Stundenberichte spätestens am
folgenden Arbeitstag der Bauleitung des Auftraggebers
zur Anerkennung vorgelegt werden. Stellt sich bei
einer späteren Prüfung heraus, daß die im Stundenlohn
berechneten Arbeiten bei Vertragsleistung
berücksichtigt sind oder zu deren Nebenleistungen
gehören, so werden die Kosten trotz unterschriftlicher
Anerkennung der Stundenlohnberichte nicht vergütet.

**1.2.10 Obermonteurstunden**
Obermonteurstunden
einschließlich aller anfallenden Nebenkosten
wie z.B. Fahrtkosten, Auslösung etc.
Menge: 1,000 Std
DIN 276/2008: 471

**1.2.20 Monteurstunden**
Monteurstunden
einschließlich aller anfallenden Nebenkosten
wie z.B. Fahrtkosten, Auslösung etc.
Menge: 1,000 Std
DIN 276/2008: 471

**1.2.30 Helferstunden**
Helferstunden
einschließlich aller anfallenden Nebenkosten
wie z.B. Fahrtkosten, Auslösung etc.
Menge: 1,000 Std
DIN 276/2008: 471

**1.2.40 Revisionsunterlagen + Revisionszeichnungen, sämtlicher Anlagen.**
Sämtliche Revisionspläne ( Grundrisse, Schnitte,
Details etc. ), Anlagen- und Strangschemen,
Gerätekonstruktionspläne, Schaltpläne sind
1- fach auf Datenträger (CD) im DWG-, sowie PDF- Format
und
3-fach als Papierexemplar, sortiert in einem DinA4 Ringordner
mit Inhaltsverzeichnis

dem Fachplaner 4 Wochen vor der VOB Abnahme zu überreichen.
Menge: 1,000 Stk
DIN 276/2008: 471

**1.2.50 Einweisung Betreiber**
*** Pauschalposition
Die Einweisung des Betreibers (Küchenpersonal) in die vorstehend
beschriebenen Anlagen und Geräte muß gemäß Herstellervorgaben
durchgeführt werden.

Die Einweisung wird nach der Abnahme in einem separaten,
mit dem Auftraggeber abgestimmten Termin durchgeführt.

Für die Einweisung sind 1/2 Werktag vorzusehen.
Die Einweisung ist zu dokumentieren.
Menge: 1,000 psch
DIN 276/2008: 471

**1.2.60 Einweisung Haustechnik**
*** Pauschalposition
Die Einweisung der Haustechnik in die vorstehend
beschriebenen Anlagen und Geräte muß gemäß Herstellervorgaben durchgeführt werden.

Die Einweisung wird nach der Abnahme in einem separaten,
mit dem Auftraggeber abgestimmten Termin durchgeführt.

Für die Einweisung sind 1/2 Werktag vorzusehen.
Die Einweisung ist zu dokumentieren.
Menge: 1,000 psch
DIN 276/2008: 471

#### Titel 1.3 Wartung / Instandhaltung küchentechnischer Anlagen

**Ausführungsbeschreibung 1 Ausführungsbeschreibung**
*Wartung küchentechnischer Einrichtungen*
Die nachfolgend beschriebenen Wartungsleistungen sind für
die in diesem Leistungsverzeichnis ausgeschriebenen
Anlagen bestimmt.

Die angebotene Leistung wird jährlich beauftragt. Falls die
Wartung einzelner Anlagenteile oder der gesamten
Betrachtungseinheit mehrmals im Jahr durchgeführt werden
muss, ist dieses im Einheitspreis einzukalkulieren. Ebenfalls
müssen die Kosten für die An- und Abreise sowie für den
Einsatz erforderlicher Werkzeuge und Hilfsmittel wie
z.B. Reinigungs-, Desinfektions- und Schmiermittel
enthalten sein.

Die Arbeiten werden ausschließlich von geeignetem und
fachkundigem Personal ausgeführt, welches die notwendigen
Fachkenntnisse, Fähigkeiten und gegebenenfalls
Zulassungen besitzt.

Erforderliche Reparaturen sowie Ersatzteile die einen Nettowert
von 200,-€ überschreiten werden nach Rücksprache mit der
Bauleitung getrennt beauftragt und vergütet.
Für einen sicheren und störungsfreien Betrieb werden
erforderlichen Ersatzteile als Originalersatzteile der
Hersteller oder entsprechend als zugelassene Ersatzteile
verwendet.

Gibt es für die verbauten Anlagenteile Updates,
Firmware Updates oder neue Treiber, werden diese im
Rahmen der Wartung installiert.

Die Wartungen sind zeitgerecht (in Abstimmung mit dem
jeweiligen örtlichen Nutzer/Betreiber) durchzuführen und
zu dokumentieren.

Eine Auftragsvergabe zur Wartung erfolgt durch die
Stadt Münster nach erfolgter vollständiger Leistungserbringung
durch den Auftragnehmer und Abnahme durch den
Auftraggeber oder im Angebotsverfahren für bauseits
vorhandene bzw. bestehende Geräte.

Die Wartung gemäß VOB/B §13 muss alle Arbeiten
umfassen, die zur Aufrechterhaltung der Sicherheit
und Funktionsfähigkeit der Anlagen erforderlich sind.
Die Wartungen sind zeitgerecht (in Abstimmung mit
den jeweiligen örtlichen Betreiber) durchzuführen
und zu dokumentieren.

Die Wartungsunterlagen müssen enthalten:

- Standortbezeichnung
- Geräte- und Wartungsplanauflistung (mit Gerätebezeichnung,
  Hersteller, Gerätetyp, Serien-  Nr., Standort, Hinweis auf
  Wartungs-Checkliste)
- Wartungs-Checkliste (herstellerabhängig und gerätebezogen,

Das Wartungsprotokoll wird als separates PDF Dokument
mit zwingend vorgegebener Dateibezeichnung zwecks
Archivierung elektronisch zur Verfügung gestellt.
Folgende Dateibezeichnung ist zu verwenden:
Jahr-Monat-Tag-Standort-RegisterNr.-Beschreibung
Beispiel
2021-06-29-006-04-Wartung Lüftungstechnik.pdf
Standort ist dem Auftragsschreiben zu entnehmen
und RegisterNr. beim SB abzufragen

**1.3.10 Wartungspauschale Großküchentechnik 1. Jahr**
*** Bedarfsposition mit GB
Wartungspauschale für das 1. Jahr
-DGUV-Prüfung / VdE-Funktionsprüfung
Menge: 1,000 Stk
DIN 276/2008: 471

**1.3.20 Wartungspauschale Großküchentechnik 2. Jahr**
*** Bedarfsposition mit GB
wie oben beschrieben, jedoch für das 2. Jahr
Menge: 1,000 Stk
DIN 276/2008: 471

**1.3.30 Wartungspauschale Großküchentechnik 3. Jahr**
*** Bedarfsposition mit GB
wie oben beschrieben, jedoch für das 3. Jahr
Menge: 1,000 Stk
DIN 276/2008: 471

**1.3.40 Wartungspauschale Großküchentechnik 4. Jahr**
*** Bedarfsposition mit GB
wie oben beschrieben, jedoch für das 4. Jahr
Menge: 1,000 Stk
DIN 276/2008: 471
